# WENT Hamburger Landstraße 19 a-h, Wentorf
Leistungsbeschreibung (GAEB 90, DA81)
Währung: EUR

## Zusätzlicher Text
Technische Vertragsbedingungen für Lüftungsarbeiten 1. Globale Angaben z
um BauvorhabenKontakte Bauherr, Planverfasser, etc. siehe Titelseite des
 LeistungsverzeichnissesDie Ausführungszeichnungen sind beigefügt. Rückf
ragen und Anmerkungen sind frühzeitig vor Abgabe des Angebotes dem Planv
erfasser anzumelden.  2. Angaben zur Örtlichkeit  Anschrift der Baustell
e siehe Titelseite des Leistungsverzeichnisses3. Termine und Fristen  Te
rmine und Fristen siehe Titelseite des Leistungsverzeichnisses, sowie di
e in der öffentlichen Ausschreibung angegebenen Angaben. 4. Mitgeltende
Normen und Regeln  4.1. Allgemeines Es gelten für alle Gewerke die zusät
zlichen technischen Vertragsbedingung des Bauvorhabens! Die allgemein an
erkannten Regeln der Technik sind einzuhalten, darunter fallen insbesond
e aber nicht ausschließlich die einschlägigen technischen Regelwerke der
 Fachverbände, Innungen sowie die jeweiligen Herstellerangaben. Die im f
olgenden aufgeführten Normen und Regelwerke sind nur beispielhaft aufgel
istet und erheben keinen Anspruch an Vollständigkeit und Aktualität.
Es gelten jeweils die Normen und Regeln in der zum Vertragsschluss gülti
gen Fassung einschließlich der Änderungen, Berichtigungen und Beiblätter
.
Maßnahmen für die Lieferung, Ausführung und Abrechnung der Leistungen si
nd die allgemeinen Technischen Vorschriften für Bauleistungen (VOB/C), s
owie die Allgemeinen Vertragsbedingungen für die Ausführung von Bauleist
ungen (VOB/B), sowie die weiteren einschlägigen DIN-Vorschriften in der
 jeweils neuesten Fassung.
Die Gewährleistung wird auf 5 Jahre nach BGB vereinbart.Die einschlägige
n Unfallverhütungsvorschriften und die Vorschriften der Berufsgenossensc
haften sind zu beachten und einzuhalten.Soweit in der Leistungsbeschreib
ung auf Technische Spezifikationen, z.B. nationale Normen, mit denen Eur
opäische Normen umgesetzt werden, europäische technische Zulassungen, ge
meinsame technische Spezifikationen, internationale Normen, Bezug genomm
en wird, werden auch ohne den ausdrücklichen Zusatz: "oder gleichwertig"
, immer gleichwertige Technische Spezifikationen in Bezug genommen. 5. A
ngaben zur BaustelleAllgemeine Angaben zur Baustelle siehe zusätzliche t
echnische VertragsbedingungenBei der vorhandenen Bebauung in der Umgebun
g des Baugrundstücks handelt es sich um Wohnbebauung
6. Angaben zu Stoffen und Bauteilen Bei nicht genormten Stoffen und Baut
eilen sind, soweit erforderlich, die bauaufsichtlichen Zulassungen der B
auleitung zu übergeben

7. Angaben zur Ausführung
7.1. Allgemeines
 Vor Ausführungsbeginn hat der Auftragnehmer mit dem Auftraggeber festzu
legen, wo das zu verwendende Material auf der Baustelle gelagert werden
kann, um gegenseitige Störungen der am Bau beteiligten Handwerker währen
d der Bauausführung zu vermeiden. Alle Maße sind vor der Ausführung am B
au zu überprüfen. Nach Aufforderung durch den Auftraggeber sind benutzte
 Räume innerhalb von drei Werktagen besenrein zu räumen.
 Wenn bauseitige Vorleistungen erforderlich sind, hat der Auftragnehmer
dem Auftraggeber rechtzeitig die erforderlichen Angaben möglichst in Ver
bindung mit Detailzeichnungen zu übergeben. Gefahrbereiche bei Montagear
beiten sind abzusperren und zu kennzeichnen. Entstehen dadurch Behinderu
ngen für andere Unternehmer oder Dritte, sindder Zeitraum der Absperrung
 sowie alternative Maßnahmen mit der Bauleitung abzustimmen.  8. Angab
en zur Abrechnung  Siehe zusätzliche technische Vertragsbedingungen.
 9. Sonstige Angaben  Siehe zusätzliche technische Vertragsbedingungen F
olgende Ausführungszeichnungen sind der Leistungsbeschreibung im jeweils
 angegebenen Maßstab beigefügt:
 Die vom Auftragnehmer verwendeten Ausführungsunterlagen müssen den Frei
gabevermerk des Auftraggebers oder des Architekten tragen. Durch Übergab
e neuer Unterlagen ungültig gewordene Unterlagen sind vom Auftragnehmer
entsprechend zu kennzeichnen und aufzubewahren. Nichtfreigegebene Unterl
agen dürfen nicht verwendet werden.

## Außenanlagen

### 1 Baustelleneinrichtung

**1.01 Baustelle einrichten**
Geräte, Werkzeuge und sonstige Betriebsmittel, die zur
vertragsgemäßen Erfüllung der Bauleistungen erforderlic
h sind, auf die Baustelle bringen, bereitstellen und so
weit der Geräteeinsatz nicht gesondert berechnet wird,
betriebsfertig aufstellen einschl. der dafür notwendige
n Arbeiten.Baubüros, Unterkünfte, Werkstätten, Lagersch
uppen und dergleichen, soweit erforderlich, an- und abt
ransportieren, aufbauen und einrichten.

Kosten für Vorhalten, Unterhalten und Betreiben der Ger
äte, Anlagen und Einrichtungen werden nicht mit dieser
Pauschale, sondern mit den Einheitspreisen der entsprec
henden Teilleistung vergütet.
Durch den Auftraggeber gestellt werden Baugerüste in de
r Fassade, Baustellen-WC und Baustrom.
Menge: 1,000 psch
Zuordnung: 391 DIN276_06

**1.02 Baustelle räumen**
Baustelle von allen Geräten, Anlagen, Einrichtungen und
 dergleichen räumen.Benutzte Flächen und Wege entsprech
end dem ursprünglichen Zustand ordnungsgemäß herrichten
. Verunreinigungen beseitigen.
Menge: 1,000 psch
Zuordnung: 391 DIN276_06

### 2 Rasenflächen

**2.01 Boden mit Maschineneinsatz auskoffern**
Mittelschwer lösbaren Boden mit Maschineneinsatz auskof
fern, laden und ohne Kippnachweis abfahren
Menge: 50,000 m3
Zuordnung: 596 DIN276_06

**2.02 Arbeitsstunden / Minibagger**
Rodung kleine Geölze / Stubben
Menge: 12,000 h
Zuordnung: 594 DIN276_06

**2.03 Stubben / Stammholz laden und abfahren**
Menge: 8,000 m3
Zuordnung: 596 DIN276_06

**2.04 Oberboden liefern**
Oberboden gem DIN 18915 liefern
Menge: 50,000 m3
Zuordnung: 515 DIN276_06

**2.05 Oberboden mit Maschineneinsatz einbauen**
*** Grundposition ZZ 001.0
Oberboden im Mittel 30 cm stark mit Maschineneinsatz ei
nbauen
Menge: 50,000 m3
Zuordnung: 515 DIN276_06

**2.06 Oberboden von Hand einbauen**
*** Wahlposition ZZ 001.1
Oberboden im Mittel 20 cm Stark von Hand einbauen
Menge: 50,000 m3
Zuordnung: 515 DIN276_06

**2.07 Rasenflächen**
Rasenflächen gem. SIN 18917 herstellen inkl. Lieferungd
 es Saatgutes
Menge: 300,000 m2
Zuordnung: 515 DIN276_06

### 3 Traufkante

**3.01 Arbeitsgraben ausheben**
*** Bedarfsposition ohne GB
Fachgerechtes Aufgraben der Sockelflächen am Gebäude bi
s zu einer Tiefe von 50 cm und einer Breite von 50 cm.
Aushub mit Hand oder Maschineneinsatz

Der Bodenaushub ist auf der Baustelle zu lagern.
Entsorgung erfolgt durch den Auftraggeber
Menge: 232,000 lfdm
Zuordnung: 310 DIN276_06

**3.02 Boden von Hand auskoffern**
Mittelschwer lösbaren Boden von Hand auskoffern, laden
und ohne Kippnachweis abfahren
Menge: 7,230 m3
Zuordnung: 596 DIN276_06

**3.03 Kantsteine 50/25/5 liefern und in Sandbettung setzen**
Oberboden im Mittel 30 cm Stark von Hand einbauen
Menge: 232,000 lfdm
Zuordnung: 520 DIN276_06

**3.04 Zulage für Betonrückenstütze und Betonbett**
*** Bedarfsposition ohne GB
Zulage für Betonrückenstütze und Betonbett 10 / 15 cm b
ei Kanten in Sand gesetzt inkl. Lieferung des Betons
Menge: 232,000 lfdm
Zuordnung: 520 DIN276_06

**3.05 Kantsteine schneiden**
Menge: 16,000 Stck
Zuordnung: 520 DIN276_06

**3.06 Filtervlies**
Filtervlies liefern und als Trennschicht unter Traufkan
te einbauen
Menge: 72,000 m2
Zuordnung: 520 DIN276_06

**3.07 Kies 16/32 mm liefern und einbauen**
Kies 16/32 mm liefern und als Traufkante ca. 10 cm star
k einbauen
Menge: 7,500 m3
Zuordnung: 520 DIN276_06

### 4 Müllboxen, Spielplatz

**4.01 Müllboxen, Vorderboxen 1100 Liter**
Müllboxen, Vorderboxen, Fabrikat Illmann 1100 V Ansicht
sflächen Waschbeton Leinekiesel für Gefäße mit Vorricht
ung zum Einbau von Profilhalbzylinderschlössern an den
Einwurfdeckeln liefern und aufstellen.

Vom AN angebotenes gleichwertiges Produkt:

___________________________________________
Menge: 4,000 Stck
Zuordnung: 551 DIN276_06

**4.02 Unterbau auskoffern**
Unterbau von Wege und Platzflächen mit Maschieneneinsat
z auskoffern, laden und ohne Kippnachweis abfahren
Menge: 6,300 m3
Zuordnung: 523 DIN276_06

**4.03 Baugrund verdichten**
Baugrund für Wege- und Platzflächen als Unterlage für d
ie Tragschicht verdichten
Menge: 21,000 m2
Zuordnung: 523 DIN276_06

**4.04 Frostschutzschicht 20 cm**
Frostschutzschicht 20 cm liefern und einbauen, incl. Ve
rdichtung
Menge: 21,000 m2
Zuordnung: 523 DIN276_06

**4.05 Pflasterbett 3 cm**
Pflasterbett für Wege- und Platzflächen aus Pflastersan
d 3 cm stark liefern, einbauen, verdichten und profilge
recht abziehen.
Menge: 21,000 m2
Zuordnung: 523 DIN276_06

**4.06 Betonplatten, 5 cm**
Betonplatten 50 x 50 x 5 cm, Farbe grau liefern, verleg
en, Fugen mit Sand einschlämmen.
Menge: 21,000 m2
Zuordnung: 523 DIN276_06

**4.07 Betonplatten, 5 cm schneiden**
Betonplatten 50 x 50 x 5 cm, schneiden bei Platten und
Pflasterflächen
Menge: 5,000 lfdm
Zuordnung: 523 DIN276_06

**4.08 Spielsand 0/2 liefern**
Spielsand 0/2 liefern und im Sandkistenbereich ca. 40 c
m tief verteilen
Menge: 21,000 m3
Zuordnung: 526 DIN276_06

**4.09 Kantsteine 50/25/5 liefern und in Sandbettung setzen**
Oberboden im Mittel 30 cm Stark von Hand einbauen
Menge: 16,000 lfdm
Zuordnung: 520 DIN276_06

**4.10 Zulage für Betonrückenstütze und Betonbett**
Zulage für Betonrückenstütze und Betonbett 10 / 15 cm b
ei Kanten in Sand gesetzt inkl. Lieferung des Betons
Menge: 16,000 lfdm
Zuordnung: 520 DIN276_06

**4.11 Kantsteine schneiden**
Menge: 4,000 Stck
Zuordnung: 520 DIN276_06

### 5 Wege

**5.01 Unterbau auskoffern**
Unterbau von Wege und Platzflächen mit Maschieneneinsat
z auskoffern, laden und ohne Kippnachweis abfahren
Menge: 5,000 m3
Zuordnung: 521 DIN276_06

**5.02 Baugrund verdichten**
Baugrund für Wege- und Platzflächen als Unterlage für d
ie Tragschicht verdichten
Menge: 15,000 m2
Zuordnung: 521 DIN276_06

**5.03 Frostschutzschicht 20 cm**
Frostschutzschicht 20 cm liefern und einbauen, incl. Ve
rdichtung
Menge: 15,000 m2
Zuordnung: 521 DIN276_06

**5.04 Betonplatten, 5 cm**
Betonplatten 50 x 50 x 5 cm, Farbe grau liefern, verleg
en, Fugen mit Sand einschlämmen.
Menge: 15,000 m2
Zuordnung: 521 DIN276_06

**5.05 Betonplatten, 5 cm schneiden**
Betonplatten 50 x 50 x 5 cm, schneiden bei Platten und
Pflasterflächen
Menge: 5,000 lfdm
Zuordnung: 521 DIN276_06

**5.06 Betonplatten höhengerecht neu verlegen**
Betonplatten ca.  50 x 50 x 5 cm, aufnehmen und höhenge
recht neu verlegen
Menge: 25,000 m2
Zuordnung: 521 DIN276_06

### 6 Straßen / Parkflächen

**6.01 Mutterboden mit Maschineneinsatz auskoffern, lagern**
Mutterboden mit Maschineneinsatz auskoffern, laden und
bauseits zur späteren Verwendung lagern.
Menge: 30,000 m3
Zuordnung: 596 DIN276_06

**6.02 Arbeitsstunden / Minibagger**
*** Bedarfsposition ohne GB
Rodung kleine Geölze / Stubben
Menge: 5,000 h
Zuordnung: 594 DIN276_06

**6.03 Stubben / Stammholz laden und abfahren**
*** Bedarfsposition ohne GB
Menge: 10,000 m3
Zuordnung: 596 DIN276_06

**6.04 Unterbau auskoffern**
Unterbau von Wege und Platzflächen mit Maschieneneinsat
z auskoffern, laden und ohne Kippnachweis abfahren
Menge: 120,000 m3
Zuordnung: 522 DIN276_06

**6.05 Füllmaterial liefern**
*** Grundposition ZZ 001.0
*** Bedarfsposition ohne GB
Geeignete Tragschicht / Füllmaterial für Bereiche an de
nen organisches Material im Bereich unter der Frostschu
tzschicht entfernt werden musste liefern, einbauen und
verdichten als Untergrund für die Frostschutzschicht. M
it Maschineneinsatz.
Menge: 2,000 m3
Zuordnung: 522 DIN276_06

**6.06 Baugrund verdichten**
Baugrund für Wege- und Platzflächen als Unterlage für d
ie Tragschicht verdichten
Menge: 300,000 m2
Zuordnung: 522 DIN276_06

**6.07 Frostschutzschicht 35 cm**
*** Grundposition ZZ 004.0
Frostschutzschicht 35 cm liefern und einbauen, incl. Ve
rdichtung
Menge: 300,000 m2
Zuordnung: 522 DIN276_06

**6.08 Pflasterbett 4 cm**
*** Wahlposition ZZ 001.1
Pflasterbett für Straßenflächen aus Pflastersand 4 cm s
tark liefern, einbauen, verdichten und profilgerecht ab
ziehen.
Menge: 300,000 m2
Zuordnung: 521 DIN276_06

**6.09 Pflasterbelag 10 x 20 x 8**
*** Grundposition ZZ 003.0
Pflasterbelag 10 x 20 x 8 cm  Farbe grau liefern, im El
lenbogenverband fach- und höhengerecht verlegen, Fugen
mit Sand einschlämmen.
Schnittkanten werden extra vergütet.
Gefälle: 1%
Menge: 300,000 m2
Zuordnung: 522 DIN276_06

**6.10 Pflasterbelag schneiden**
Pflasterbelag aus Vorposition schneiden. (z.B. in Kurve
n)
Menge: 10,000 lfdm
Zuordnung: 522 DIN276_06

**6.11 Zulage farbliche Pflastersteine**
Zulage für den Einbau farblich abgesetzter Pflasterstei
ne zur Vorpsoition für Parkplatzbegrenzungen u.Ä.
Farbe rot oder nach Bemusterung
Menge: 80,000 lfdm
Zuordnung: 522 DIN276_06

**6.12 Asphalttrag- und Deckschicht 10 cm**
*** Wahlposition ZZ 003.1
Asphalttrag- und Deckschicht für Parkstraße / Parkplatz
 für PKW liefern und einbauen.
Schichtdicke 10 cm
Bindemittel: Straßenbaubitumen 50/70 DIN EN 12591
Gefälle: 1%
Menge: 300,000 m2
Zuordnung: 522 DIN276_06

**6.13 Trag- und Frostschutzschicht 35 cm**
*** Wahlposition ZZ 004.1
Frostschutzschicht 35 cm liefern und einbauen, incl. Ve
rdichtung, bestehend aus:
Frostschutzschicht: Kiessand 0/32 - 10 cm
Tragschicht: Splt 6/16 - 20 cm
Menge: 300,000 m2
Zuordnung: 522 DIN276_06

**6.14 Wassergebundene Decke 4 cm**
*** Wahlposition ZZ 003.2
Wassergebundene Deckschicht auf Vorposition bestehnd au
s Brechsand oder Kies 0/3, liefern, einbauen und verdic
hten.
Stärke mind. 4 cm
Gefälle: 1%
Menge: 300,000 m2
Zuordnung: 522 DIN276_06

**6.15 Kantsteine 50/25/5 liefern und in Sandbettung setzen**
Oberboden im Mittel 30 cm Stark von Hand einbauen
Menge: 78,500 lfdm
Zuordnung: 520 DIN276_06

**6.16 Zulage für Betonrückenstütze und Betonbett**
Zulage für Betonrückenstütze und Betonbett 10 / 15 cm b
ei Kanten in Sand gesetzt inkl. Lieferung des Betons
Menge: 78,500 lfdm
Zuordnung: 520 DIN276_06

**6.17 Kantsteine schneiden**
Menge: 5,000 Stck
Zuordnung: 520 DIN276_06

### 7 Versickerungsflächen

**7.01 Versickerungsmulde herstellen 10 x 0,6**
Versickerungsmulde ca. 10 m x 0,6 m herstellen, Tiefe 3
0 cm.
Organische Deckschicht 30 cm mit Maschineneinsatz ausko
ffern und bauseits lagern.
Mittelschwer lösbaren Boden 30 cm mit Maschineneinsatz
auskoffern, laden und ohne Kippnachweis abfahren.
Organische Deckschicht 30 cm mit Maschineneinsatz einba
uen und für nachfolgende Rasensaat vorbereiten.
Menge: 6,000 m2
Zuordnung: 541 DIN276_06

**7.02 Versickerungsmulde herstellen 4 x 5**
*** Bedarfsposition ohne GB
Versickerungsmulde wie vor, jedoch ca. 4 m x 5 m herste
llen, Tiefe 30 cm.
Menge: 20,000 m2
Zuordnung: 541 DIN276_06

**7.03 Rasenflächen**
Rasenflächen gem. SIN 18917 herstellen inkl. Lieferungd
 es Saatgutes in Versickerungsmulden (Vorposition)
Menge: 6,000 m3
Zuordnung: 515 DIN276_06

### 8 Pflanzung

**8.01 Berberis thunbergii 60 - 100 cm**
*** Grundposition ZZ 001.0
Glockensauerdorn - Gruene HeckenberberitzeVerpflanzter
 St oB 4 Tr
Menge: 200,000 Stck
Zuordnung: 514 DIN276_06

**8.02 Bodendecker und Kleingehölze pflanzen 100 cm**
*** Grundposition ZZ 002.0
Bodendecker und Kleingehölze, Höhe bis 100 cm pflanzen
.
Menge: 200,000 Stck
Zuordnung: 514 DIN276_06

**8.03 Ligustrum vulgare 100 - 150 cm**
*** Wahlposition ZZ 001.1
Gewoehnlicher LigusterVerpflanzter St oB 8 Tr
Menge: 200,000 Stck
Zuordnung: 514 DIN276_06

**8.04 Bodendecker und Kleingehölze pflanzen 150 cm**
*** Wahlposition ZZ 002.1
Bodendecker und Kleingehölze, Höhe bis 150 cm pflanzen
.
Menge: 200,000 Stck
Zuordnung: 514 DIN276_06

### 9 Stundenlohnarbeiten

**9.01 Stundenlohnarbeiten Meister**
*** Bedarfsposition ohne GB
Meisterstunden für unvorhersehbare Arbeiten auf Anordnu
ng der örtlichen Bauleitung.
Menge: 5,000 h
Zuordnung: 500 DIN276_06

**9.02 Stundenlohnarbeiten Facharbeiter**
*** Bedarfsposition ohne GB
Facharbeiterstunden für unvorhersehbare Arbeiten auf An
ordnung der örtlichen Bauleitung
Menge: 5,000 h
Zuordnung: 500 DIN276_06

**9.03 Stundenlohnarbeiten Hilfsarbeiter**
*** Bedarfsposition ohne GB
Hilfsarbeiterstunden für unvorhersehbare Arbeiten auf A
nordnung der örtlichenBauleitung
Menge: 5,000 h
Zuordnung: 500 DIN276_06

USt %: 19,00
